# Gebäudereinigung
Angebotsaufforderung (GAEB DA XML 3.2, DA83)
Projekt: 2025-812A9-041
Währung: EUR
Nebenangebote zugelassen: ja
Vergabeart: Öffentliche Ausschreibung
Eröffnung: 14.04.2026 09:00:00
Ende der Zuschlagsfrist: 29.05.2026
Abgabeort: www.evergabe-online.de
Auftraggeber: Wasserstraßen- und Schifffahrtsverwaltung, Westdeutsche Kanäle, Münsterstraße 77, 48431 Rheine; Vergabenummer: 2025-812A9-041
Erstellt mit: GXML Toolbox V3.3 R20210630, iTWO_64 V10.0.894, 26.02.2026

## Los 1: Gebäudereinigung Außenbezirk Altenrheine
Datum: 26.02.2026

### Abschnitt 1 Bürogebäude

*Hinweis: Adresse:*
Wasserstraßen- und Schifffahrtsamt
Westdeutsche Kanäle
Kanalstraße 67
48477 Hörstel

#### Unterabschnitt 1.1 Erdgeschoss

**1.1.10 Täglich von montags bis freitags**
- Schmutzfangroste sowie Matten reinigen
- Alle Böden und Treppenanlagen staubsaugen, feucht wischen und ggf. die Flecken entfernen
- In den zwei Küchen Arbeitsfläche inklusive Ceranfeld, Spüle und Armaturen reinigen
- Papier- und Abfallbehälter leeren. Der eingesammelte Abfall ist in die vom Auftraggeber bereitgestellte Container zu entsorgen. Die Mülltrennung ist zu beachten.
- Die Sanitäreinrichtungen desinfizierend reinigen (Hock-WC, Urinal Becken, Handwaschbecken und Duschen)
- Wandflächen am Waschbecken, Armaturen, Ablagen, Handtuchhalter, Seifenspender und Spiegel feucht abwischen und ggf. Flecken entfernen
- Toilettenpapier, Handtuchhalter mit Papiertüchern sowie Seife und Desinfektionsmittel auffüllen (Materialien wird vom Auftraggeber gestellt  der Hautschutzplan ist zu beachten). Falls etwas fehlen sollte, bitte Frau Treuenberg rechtzeitig Bescheid geben.
- Alle Fenster schließen und die Türen abschließen
Menge: 253,000 St

**1.1.20 Einmal wöchentlich**
- Freie Oberflächen von Mobiliar (Schränke, Tische, etc.) feucht reinigen und ggf. Flecken entfernen
- Türgriffe und Handläufe feucht abwischen
- Telefonapparate und EDV  Monitore feucht abwischen
Menge: 52,000 St

**1.1.30 Viermal jährlich (Juni, September, Dezember, März)**
- Fensterbänke von innen sowie
- Lichtschalter, Steckdosen
- Installationsleisten
- Bilderrahmen, Wandleisten
- Mülleimer von innen und außen feucht reinigen
- Spinnengewebe entfernen
- Lamellenvorhänge reinigen
- Türblätter und Türrahmen inkl. Oberlicht mit Glas Fenster feucht reinigen
- Heizkörper feucht reinigen
- Beleuchtungskörper abstauben und feucht reinigen
- Küchenschränke feucht auswischen und Flecken entfernen
- Kühlschränke von innen feucht auswischen, reinigen und Flecken entfernen
- Kalkablagerungen an den Armaturen entfernen
- Alle Wandfliesen sowie
- Küchenfronten und Griffe feucht abwischen und reinigen
Menge: 4,000 St

**1.1.40 Zweimal jährlich (September, April)**
- Grundreinigung der Bodenbeläge und einpflegen mit individueller Pflege nach Art des Fußbodenbelags
- Unter dem Grundreinigen wird verstanden, dass alle alten Rückstände, beispielsweise von Pflegemitteln sowie Ablagerungen und Flecken entfernt werden
- Die Termine für die Durchführung der Grundreinigung sind mit dem Auftraggeber abzustimmen
- Für die ordnungsgemäße Grundreinigung ist es erforderlich, bewegliches Mobiliar wie z.B. Bürostühle, Bürocontainer aus den Räumen zu entfernen
Menge: 2,000 St

#### Unterabschnitt 1.2 Obergeschoss

**1.2.10 Täglich von montags bis freitags**
- Schmutzfangroste sowie Matten reinigen
- Alle Böden und Treppenanlagen staubsaugen, feucht wischen und ggf. die Flecken entfernen
- In den zwei Küchen Arbeitsfläche inklusive Ceranfeld, Spüle und Armaturen reinigen
- Papier- und Abfallbehälter leeren. Der eingesammelte Abfall ist in die vom Auftraggeber bereitgestellte Container zu entsorgen. Die Mülltrennung ist zu beachten.
- Die Sanitäreinrichtungen desinfizierend reinigen (Hock-WC, Urinal Becken, Handwaschbecken und Duschen)
- Wandflächen am Waschbecken, Armaturen, Ablagen, Handtuchhalter, Seifenspender und Spiegel feucht abwischen und ggf. Flecken entfernen
- Toilettenpapier, Handtuchhalter mit Papiertüchern sowie Seife und Desinfektionsmittel auffüllen (Materialien wird vom Auftraggeber gestellt  der Hautschutzplan ist zu beachten). Falls etwas fehlen sollte, bitte Frau Treuenberg rechtzeitig Bescheid geben.
- Alle Fenster schließen und die Türen abschließen
Menge: 253,000 St

**1.2.20 Einmal wöchentlich**
- Freie Oberflächen von Mobiliar (Schränke, Tische, etc.) feucht reinigen und ggf. Flecken entfernen
- Türgriffe und Handläufe feucht abwischen
- Telefonapparate und EDV  Monitore feucht abwischen
Menge: 52,000 St

**1.2.30 Viermal jährlich (Juni, September, Dezember, März)**
- Fensterbänke von innen sowie
- Lichtschalter, Steckdosen
- Installationsleisten
- Bilderrahmen, Wandleisten
- Mülleimer von innen und außen feucht reinigen
- Spinnengewebe entfernen
- Lamellenvorhänge reinigen
- Türblätter und Türrahmen inkl. Oberlicht mit Glas Fenster feucht reinigen
- Heizkörper feucht reinigen
- Beleuchtungskörper abstauben und feucht reinigen
- Küchenschränke feucht auswischen und Flecken entfernen
- Kühlschränke von innen feucht auswischen, reinigen und Flecken entfernen
- Kalkablagerungen an den Armaturen entfernen
- Alle Wandfliesen sowie
- Küchenfronten und Griffe feucht abwischen und reinigen
Menge: 4,000 St

**1.2.40 Zweimal jährlich (September, April)**
- Grundreinigung der Bodenbeläge und einpflegen mit individueller Pflege nach Art des Fußbodenbelags
- Unter dem Grundreinigen wird verstanden, dass alle alten Rückstände, beispielsweise von Pflegemitteln sowie Ablagerungen und Flecken entfernt werden
- Die Termine für die Durchführung der Grundreinigung sind mit dem Auftraggeber abzustimmen
- Für die ordnungsgemäße Grundreinigung ist es erforderlich, bewegliches Mobiliar wie z.B. Bürostühle, Bürocontainer aus den Räumen zu entfernen
Menge: 2,000 St

#### Unterabschnitt 1.3 Bürogebäude Kompetenzzentrum für Taucherwesen

**1.3.10 Täglich von montags bis freitags**
- Schmutzfangroste sowie Matten reinigen
- Alle Böden und Treppenanlagen staubsaugen, feucht wischen und ggf. die Flecken entfernen
- In den zwei Küchen Arbeitsfläche inklusive Ceranfeld, Spüle und Armaturen reinigen
- Papier- und Abfallbehälter leeren. Der eingesammelte Abfall ist in die vom Auftraggeber bereitgestellte Container zu entsorgen. Die Mülltrennung ist zu beachten.
- Die Sanitäreinrichtungen desinfizierend reinigen (Hock-WC, Urinal Becken, Handwaschbecken und Duschen)
- Wandflächen am Waschbecken, Armaturen, Ablagen, Handtuchhalter, Seifenspender und Spiegel feucht abwischen und ggf. Flecken entfernen
- Toilettenpapier, Handtuchhalter mit Papiertüchern sowie Seife und Desinfektionsmittel auffüllen (Materialien wird vom Auftraggeber gestellt  der Hautschutzplan ist zu beachten). Falls etwas fehlen sollte, bitte Frau Treuenberg rechtzeitig Bescheid geben.
- Alle Fenster schließen und die Türen abschließen
Menge: 253,000 St

**1.3.20 Einmal wöchentlich**
- Freie Oberflächen von Mobiliar (Schränke, Tische, etc.) feucht reinigen und ggf. Flecken entfernen
- Türgriffe und Handläufe feucht abwischen
- Telefonapparate und EDV  Monitore feucht abwischen
Menge: 52,000 St

**1.3.30 Viermal jährlich (Juni, September, Dezember, März)**
- Fensterbänke von innen sowie
- Lichtschalter, Steckdosen
- Installationsleisten
- Bilderrahmen, Wandleisten
- Mülleimer von innen und außen feucht reinigen
- Spinnengewebe entfernen
- Lamellenvorhänge reinigen
- Türblätter und Türrahmen inkl. Oberlicht mit Glas Fenster feucht reinigen
- Heizkörper feucht reinigen
- Beleuchtungskörper abstauben und feucht reinigen
- Küchenschränke feucht auswischen und Flecken entfernen
- Kühlschränke von innen feucht auswischen, reinigen und Flecken entfernen
- Kalkablagerungen an den Armaturen entfernen
- Alle Wandfliesen sowie
- Küchenfronten und Griffe feucht abwischen und reinigen
Menge: 4,000 St

**1.3.40 Zweimal jährlich (September, April)**
- Grundreinigung der Bodenbeläge und einpflegen mit individueller Pflege nach Art des Fußbodenbelags
- Unter dem Grundreinigen wird verstanden, dass alle alten Rückstände, beispielsweise von Pflegemitteln sowie Ablagerungen und Flecken entfernt werden
- Die Termine für die Durchführung der Grundreinigung sind mit dem Auftraggeber abzustimmen
- Für die ordnungsgemäße Grundreinigung ist es erforderlich, bewegliches Mobiliar wie z.B. Bürostühle, Bürocontainer aus den Räumen zu entfernen
Menge: 2,000 St

#### Unterabschnitt 1.4 Container Kompetenzzentrum für Taucherwesen

**1.4.10 dienstags und donnerstags**
- Schmutzfangroste sowie Matten reinigen
- Alle Böden und Treppenanlagen staubsaugen, feucht wischen und ggf. die Flecken entfernen
- In der Küche Arbeitsfläche inklusive Ceranfeld, Spüle und Armaturen reinigen
- Papier- und Abfallbehälter leeren. Der eingesammelte Abfall ist in die vom Auftraggeber bereitgestellte Container zu entsorgen. Die Mülltrennung ist zu beachten.
- Die Sanitäreinrichtungen desinfizierend reinigen (Hock-WC, Urinal Becken, Handwaschbecken und Duschen)
- Wandflächen am Waschbecken, Armaturen, Ablagen, Handtuchhalter, Seifenspender und Spiegel feucht abwischen und ggf. Flecken entfernen
- Toilettenpapier, Handtuchhalter mit Papiertüchern sowie Seife und Desinfektionsmittel auffüllen (Materialien wird vom Auftraggeber gestellt  der Hautschutzplan ist zu beachten). Falls etwas fehlen sollte, bitte Frau Treuenberg rechtzeitig Bescheid geben.
- Alle Fenster schließen und die Türen abschließen
Menge: 104,000 St

**1.4.20 Viermal im Jahr (Juni, September, Dezember, März)**
- Fensterbänke von innen sowie
- Lichtschalter, Steckdosen
- Installationsleisten
- Bilderrahmen, Wandleisten
- Mülleimer von innen und außen feucht reinigen
- Spinnengewebe entfernen
- Lamellenvorhänge reinigen
- Türblätter und Türrahmen inkl. Oberlicht mit Glas Fenster feucht reinigen
- Heizkörper feucht reinigen
- Beleuchtungskörper abstauben und feucht reinigen
- Küchenschränke feucht auswischen und Flecken entfernen
- Kühlschränke von innen feucht auswischen, reinigen und Flecken entfernen
- Kalkablagerungen an den Armaturen entfernen
- Alle Wandfliesen sowie
- Küchenfronten und Griffe feucht abwischen und reinigen
Menge: 4,000 St

**1.4.30 Zweimal jährlich (September, April)**
- Grundreinigung der Bodenbeläge und einpflegen mit individueller Pflege nach Art des Fußbodenbelags
- Unter dem Grundreinigen wird verstanden, dass alle alten Rückstände, beispielsweise von Pflegemitteln sowie Ablagerungen und Flecken entfernt werden
- Die Termine für die Durchführung der Grundreinigung sind mit dem Auftraggeber abzustimmen
- Für die ordnungsgemäße Grundreinigung ist es erforderlich, bewegliches Mobiliar wie z.B. Bürostühle, Bürocontainer aus den Räumen zu entfernen
Menge: 2,000 St

#### Unterabschnitt 1.5 Magazin und Gerätelager

**1.5.10 Zweimal jährlich (September, April)**
- Grundreinigung der Bodenbeläge und einpflegen mit individueller Pflege nach Art des Fußbodenbelags
- Unter dem Grundreinigen wird verstanden, dass alle alten Rückstände, beispielsweise von Pflegemitteln sowie Ablagerungen und Flecken entfernt werden
- Die Termine für die Durchführung der Grundreinigung sind mit dem Auftraggeber abzustimmen
- Für die ordnungsgemäße Grundreinigung ist es erforderlich, bewegliches Mobiliar wie z.B. Bürostühle, Bürocontainer aus den Räumen zu entfernen
Menge: 2,000 St
